# LRA Gotha, Sanierung von Büroräumen
Angebotsaufforderung (GAEB DA XML 3.2, DA83)
Projekt: 26-62
Währung: EUR
Vergabeart: Verhandlungsverfahren
Auftraggeber: DV-Nummer: 3; Vergabenummer: 3
Erstellt mit: BECHMANN AVA 2024.80/ GXML Toolbox V3.3 R20210630, BECHMANN AVA 2024.80, 24.09.2026

## Zusätzlicher Text
Leistungsverzeichnis

  zum Vorhaben:

Sanierung von Büroräumen im Landratsamt Gotha
Büro Bereich Landrat

Los 3  Tischlerarbeiten

Auftraggeber:  Landratsamt Gotha
  2.1 Amt für Gebäude- und
  Straßenmanagement

18. März-Straße 50
99867 Gotha

## 3 Tischlerarbeiten
Datum: 24.09.2026

*Hinweis: ALLGEMEINE VORBEMERKUNGEN*
Tischlerarbeiten

1. ALLGEMEINE VERTRAGSBEDINGUNGEN

Die Allgemeinen Vertragsbedingungen für die Ausführung von Bauleistungen (VOB/B)  gelten in der jeweils letzten Fassung, die spätestens drei Monate vor dem Eröffnungs- /Einreichungstermin im Bundesanzeiger bekannt gemacht worden ist.

2.  BESONDERE VERTRAGSBEDINGUNGEN
Als Besondere Vertragsbedingungen gelten die Festlegungen auf Formblatt 214
(Besondere Vertragsbedingungen), Seite 1 bis 2, welche der Ausschreibung zugeheftet
sind.

3.  ZUSÄTZLICHE VERTRAGSBEDINGUNGEN
Der Auftragnehmer ist verpflichtet Bautagesberichte zu führen und diese dem Auftraggeber auf Verlangen wöchentlich zu übergeben.
Die Bautagesberichte müssen die Angaben enthalten, die für die Ausführung und  Abrechnung des Vertrages von Bedeutung sein können, insbesondere über Wetter,  Temperaturen, Zahl und Art der auf der Baustelle beschäftigten Arbeitskräfte, Zahl und Art der eingesetzten Großgeräte, Art, Umfang und Ort der geleisteten Arbeiten mit den wesentlichen Angaben über den Baufortschritt, Abnahmen, Behinderung und  Unterbrechung der Ausführung, Arbeitseinstellung, Unfälle und sonstige wichtige Vorkommnisse.

4.  ATV - ALLGEMEINE TECHNISCHE VERTRAGSBEDINGUNGEN
Die Allgemeinen Technischen Vertragsbedingungen -ATV- (VOB/C) gelten in der jeweils  letzten Fassung, die spätestens drei Monate vor dem Eröffnungs-/Einreichungstermin im  Bundesanzeiger bekannt gemacht worden ist.

5.  ZTV - ZUSÄTZLICHE TECHNISCHE VERTRAGSBEDINGUNGEN

5.1  Baustelleneinrichtung

Die Kosten für die nicht  vom Auftraggeber gestellte Baustelleneinrichtung in die Preise einzurechnen.

5.2  Kostenabgrenzung

Die Abrechnung von Bauwasser und Baustrom erfolgt nach den Festlegungen in der  Anlage zu den Besonderen Vertragsbedingungen (Formblatt 214, Pkt. 10). Die Kosten für den Verbrauch von anderen Energien und Gasen sowie für das Heranführen von Versorgungsleitungen ab bauseits gestelltem Anschluss sind in die entsprechenden Einheitspreise einzurechnen.
Zwischenlagerungskosten werden nicht gesondert vergütet und müssen in die Einheitspreise eingerechnet werden.
Arbeitsunterbrechungen innerhalb der Baustelle bedingt durch paralleles Arbeiten mit anderen Gewerken werden nicht gesondert vergütet, es sei denn, dass das allgemein übliche Maß überschritten wird.

5.3  Abfallbeseitigung

Eigenes Restmaterial, Verpackungsmaterial u. dgl. ist vom Auftragnehmer kostenlos zu beseitigen.
Der anfallende Baumüll bzw. Rest- und Verpackungsmaterial ist durch den Auftragnehmer
regelmäßig bzw. nach Aufforderung durch die Bauleitung zu entsorgen. Sollte dies nach
zweimaliger Aufforderung nicht erfolgen, erfolgt die Entsorgung durch den Auftraggeber.
Die Kosten hierfür werden dem Auftragnehmer in Abzug gebracht.
Der Nachweis über die ordnungsgemäße Entsorgung wird verlangt.

6.  ANGABEN ZUR LAGE UND ZU DEN BESONDERHEITEN DER BAUSTELLE

6.1  Angaben zum Bestand und zu den geplanten Baumaßnahmen

Das Gebäude des Landratsamts Gotha wurde in der Mitte des 19. Jahrhunderts als militerische Kaserne errichtet. Es handelt sich um einen 3-geschossigen Massivbau mit einem modernen seitlichen Anbau.
Die geplante Baumaßnahme findet in einem begrenzten Bereich des 1. Obergeschosses statt und beeinhaltet die Zusammenlegung von zwei Büroräumen und die Sanierung mehrerer Büroräume.

6.2  Angaben zur Lage der Baustelle und Baustellenzufahrt

Das Gebäude liegt am westlichen Rand des Stadtzentrums in der 18.-März-Straße 50.
Die Zufahrt direkt an das Gebäude ist über einen zugehörigen Parkplatz möglich. Der Zugang zum Gebäude kann über den Haupteingang an der 18.-März- Straße sowie über einen Nebeneingang zum Parkplatzbereich unter Berücksichtigung aller notwendigen Sicherheitsmaßnahmen erfolgen.

Die Ausführung der Tischlerarbeiten erfolgt gemäß Bauzeitenplan.. Bis auf den in sich geschlossenen Bereich der Baumaßnahme im 1. OG Flur 4 findet der normale Bürobetrieb mit Besucherverkehr im Haus weiterhin statt.
Die Lärm- und Schmutzbelästigung ist auf ein absolut notwendiges Minimum zu beschränken.
Der direkte Baubereich und eventuelle Baustelleneinrichtungs- und Lagerflächen sind  zum Schutz der Angestellten und Besuchern wirksam abzusperren. Entsprechende Schutzmaßnahmen sind einzukalkulieren.
Gerüste werden bauseits nicht bereitgestellt.  Werden für die auszuführenden Leistungen Gerüste benötigt, sind diese in den EP einzukalkulieren.

Während der Durchführung der Bauarbeiten ist eine Teilnahme an den wöchentlich stattfindenden Bauberatungen durch einen fachkundigen, kompetenten Mitarbeiter (Bauleiter oder Polier) zwingend erforderlich.

6.3  Angaben zur Baustelleneinrichtung

Baustrom/Bauwasser/Baustellentoilette
Baustrom- und Bauwasseranschluss werden durch den Auftraggeber zur Verfügung
gestellt (Abrechnung siehe Pkt. 5.2).
Als Baustellentoilette können die vorhandenen Sanitäreinrichtungen  auf der Etage genutzt werden, jedoch ausschließlich für sanitäre Zwecke. Die Entsorgung von anfallenden Bauresten, Schmutzwasser, Farbresten etc. über die  vorhandenen Sanitäreinrichtungen ist nicht zulässig. Welche der vorhandenen Sanitäreinrichtungen genutzt werden können, wird in Absprache mit der Bauleitung festgelegt.

Lager- und Aufenthaltsräume
Vom Auftraggeber können keinerlei Aufenthalts- und Lagerräume zur Verfügung gestellt
werden. Der Auftragnehmer hat seinen gesamten diesbezüglichen Bedarf über
entsprechende Baustellencontainer bzw. Bauwagen abzusichern.
Diese Einrichtungen können nur in Abstimmung mit der Bauleitung aufgestellt werden, da
die zur Verfügung stehenden Flächen sehr begrenzt sind.

Lagerflächen
Lagerflächen für Vorhaltematerial und Baustoffe stehen ebenfalls nur in begrenztem
Umfang zur Verfügung. Die Zwischenlagerung von größeren Baustoffmengen ist nicht möglich.
Standflächen für Schuttcontainer sind in eingeschränktem Umfang vorhanden. Die Aufstellung muss in Abstimmung mit der Bauleitung erfolgen.Die Lagerung von Material kann nur begrenzt und nur in Abstimmung mit der Bauleitung erfolgen. Räume für die Lagerung von Material oder Aufenthalt von Personen werden nicht zur Verfügung gestellt.

7.  BESONDERE HINWEISE ZUR KALKULATION

Alle Einheitspreise verstehen sich, wenn nicht ausdrücklich besonders beschrieben (z.B.
'nur einbauen' bzw. 'gelieferte ... einbauen' u. ä.), einschl. Lieferung der benötigten Materialien, Transport, Zwischenlagerung und Einbau, einschl. evtl. erforderlicher Hilfsmittel.
Wird durch den Auftragnehmer eingeschätzt, das für die nachfolgendend beschriebenen Leistungen spezielle Maschinen, Krane, Bauaufzüge, besondere Geräte und Werkzeuge, Gerüste etc. benötigt werden, sind diese (einschl. Vorhaltung für die geplante Bauzeit) in diese Position oder anteilig in die nachfolgenden Positionen einzukalkulieren.

### Bereich 1 TISCHLERARBEITEN

#### Titel 1.1 Innentüren

**1.1.1 Innentür einfl., Vollspan, CPL, 1000 x 2125**
[]Holz-Innentürelement, 1-flg. einschl. Zarge und Beschläge
Röhrenspan, CPL, gefälzt, SUZ, 1000 x 2125mm

Türblatt:  Holztürblatt nach DIN 68706-1
  Massivholzrahmen, Strangepresste Vollspanplatte
Oberfläche:  Dekorbeschichtungsfolie (CPL)
Kantenausbildung: einfach gefälzt, Normfalz
Einleimer:  verdeckter Einleimer, beschichtet wie Oberfläche
Kantenbeschichtung: dreiseitig
Bänder:  2 Stück wartungsfreie 3-tlg. Einbohrbänder V 0026 WF vernickelt
Schloss:  Einsteckschloss nach DIN 18251, Dornmaß55 mm vorgerichtet für Profilzylinder, Schlossklasse 1, Riegel und Falle aus Stahl, verzinkt
Drückergarnitur:  Aluminium mit Rosette
Mech. Anforderung: Kl. 1 (EN1192); M (RAL426)
Schallschutz:  Rw= 34 db

Zarge:  Holz-Umfassungszarge nach DIN 68706-2
Oberfläche:  wie Türblatt
Dichtung:  Zargenfalzdichtung
Wandstärke:  10 - 26 cm
Einbausituation:  Massivwand, Normalraum

Maueröffnungsmaß: 1010 x 2130 mm
Baurichtmaß:  1000 x 2125 mm

Hersteller / Fabrikat:  JeldWen / Optima34 DuriTop weißlack
oder gleichwertig

angebotenes Fabrikat: '.............................'

Ausführungsorte: Räume 207, 214, 219 220,  223, 224, 225, 226
Menge: 12,000 St

**1.1.2 Innentür einfl., Vollspan, CPL, 1000 x 2125 SK2**
[]Holz-Innentürelement, 1-flg. einschl. Zarge und Beschläge,
Röhrenspan, CPL, gefälzt, SUZ, 1000 x 2125 mm
Schallschutzklasse 2

Türblatt:  Holztürblatt nach DIN 68706-1
  Massivholzrahmen, Strangepresste Vollspanplatte
Oberfläche:  Dekorbeschichtungsfolie (CPL)
Kantenausbildung: einfach gefälzt, Normfalz, mit  Türfalzdichtung
Bodendichtung:  eingebaute absenkbare Bodendichtung
Einleimer:  verdeckter Einleimer, beschichtet wie Oberfläche
Kantenbeschichtung: dreiseitig
Bänder:  2 Stück wartungsfreie 3-tlg. Einbohrbänder V 0026 WF vernickelt
Schloss:  Einsteckschloss nach DIN 18251, Dornmaß55 mm vorgerichtet für Profilzylinder, Schlossklasse 1, Riegel und Falle aus Stahl, verzinkt
Drückergarnitur:  Aluminium mit Rosette
Mech. Anforderung: Kl. II (EN1192); S (RAL426)
Schalldämmwert: Rw (Rw,P) = 37 db
  der eingebauten Tür
Zarge:  Holz-Umfassungszarge nach DIN 68706-2
Oberfläche:  wie Türblatt
Dichtung:  Zargenfalzdichtung
Wandstärke:  10 - 26 cm
Einbausituation:  Massivwand, Normalraum
Der Hohlraum zwischen Zargenrückseite ist mit Mineralwolle fugenlos zu verfüllen
Die Fuge zwischen Wandfläche und Bekleidung muss immer beidseitig eingeputzt oder dauerelastisch abgedichtet sein

Maueröffnungsmaß: 1010 x 2130 mm
Baurichtmaß:  1000 x 2125 mm

Hersteller / Fabrikat:  JeldWen / Optima 48 DuriTop weißlack
oder gleichwertig

angebotenes Fabrikat: '.............................'

Ausführungsort: Raum 222
Menge: 2,000 St

**1.1.3 Innentür, EI2 30 C5-S200, CPL, HUZ, 1000 x 2125**
[]Holz-Innentürelement, 1-flg. als Brand- und Rauchschutztür einschl. Zarge und Beschläge
Röhrenspan, CPL, gefälzt, SUZ, 1000 x 2125mm
.

Türblatt:  Holztürblatt nach DIN 68706-1
  Massivholzrahmen, Strangepresste Vollspanplatte
Oberfläche:  Schichtpressstoffbeschichtung (CPL)
Kantenausbildung: einfach gefälzt, Normfalz
Einleimer:  verdeckter Einleimer, beschichtet wie Oberfläche
Kantenbeschichtung: dreiseitig
Bänder:  2 Stück wartungsfreie 3-tlg. Einbohrbänder V 0026 WF vernickelt
Schloss:  Einsteckschloss nach DIN 18251, Dornmaß55 mm vorgerichtet für Profilzylinder, Schlossklasse 1, Riegel und Falle aus Stahl, verzinkt
Drückergarnitur:  Aluminium mit Rosette bzw. bach Hersteller
Mech. Anforderung: KL. 2 (EN1192); S (RAL 426)
Klimaanforderung: 2b (EN 12219) und rauchdicht RS nach DIN 18095 bzw. EI230-S200-C5 nach
  EN 16034
Bodendichtung:  absenkbar
Türschließer:  Obentürschließer mit Gleitschiene nach DIN EN 1154 und DIN SPEC1104

Zarge:  Holz-Umfassungszarge nach DIN 68706-2
Oberfläche:  wie Türblatt
Dichtung:  Zargenfalzdichtung
Wandstärke:  15 cm
Einbausituation:  GK-Metallständerwand

Maueröffnungsmaß: 1010 x 2130 mm
Baurichtmaß:  1000 x 2125 mm

Hersteller / Fabrikat:  JeldWen / Brandschutztür Typ 48 weißlack DuriTop CPL
oder gleichwertig

angebotenes Fabrikat: '.............................'

Ausführungsorte: 2. OG, Teeküche
Menge: 1,000 St

#### Titel 1.2 Sockelleisten

**1.2.1 Sockelleiste aus Holz, NH 20x80mm**
Sockelleiste aus Fichte oder Kiefer, Hochkant- Recheckprofil,
gefaste oder gerundete Vorderkante, Ecken und Stöße auf Gehrung geschnitten,
Profil passend  zum Bestand
Untergrund:  Massiv- bzw. GK-Wandflächen
Material:  Fichte, Kiefer
Stärke:  20 -25 mm
Sockelhöhe:  70 - 80 mm
Oberfläche:  ohne, für nachfolgende Farbbeschichtung
Befestigung:  Senkkopfnägel o.ä.

Ausführungsorte: Räume 207, 208, 222, 223, 224, 225
Menge: 80,000 m

**1.2.2 Sockelleiste aus Holz, Anpassung, Ergänzung, NH 20x80mm**
Sockelleiste Fichte o. Kiefer, Ergänzung Bestand, Hochkant- Recheckprofil,
gefaste oder gerundete Vorderkante, Ecken und Stöße auf Gehrung geschnitten,
kleinteilig an Bestand anpassen, Fehlstellen ergänzen
Untergrund:  Massiv- bzw. GK-Wandflächen
Material:  Fichte, Kiefer
Stärke:  20 -25 mm
Sockelhöhe:  70 - 80 mm
Oberfläche:  ohne, für nachfolgende Farbbeschichtung
Befestigung:  Senkkopfnägel o.ä.

Ausführungsorte: nach Austausch Türen
Menge: 15,000 m

**1.2.3 Sockelausbildung, Viertelstab**
Viertelstab an vorhandene Sockelleisten aus Holz an aufgehenden Wandlächen  montieren, Stöße und Stirnseiten schräg abgeschnitten, Sichtkanten sauber geschliffen, Ecken mit Gehrungsschnitt
Menge: 20,000 m

**1.2.4 Fugen mit Acryl schließen**
Fugen mit Acryldichtstoff schließen,
Fugenbreite:  bis ca. 1,0cm
Menge: 80,000 m

### Bereich 2 ARBEITEN AUF NACHWEIS

#### Titel 2.1 Stundenlohnarbeiten

*Hinweis: Stundenlohnarbeiten allg. Hinweise*
Stundenlohnarbeiten durch Arbeitskräfte auf Anordnung
des AG ausführen. Der Verrechnungssatz für die jeweilige
Arbeitskraft umfaßt sämtliche Aufwendungen wie Lohn- und
Gehaltskosten, Lohn- und Lohnnebenkosten, Zuschläge,
lohngebundene und lohnabhängige Kosten, sonstige Sozialkosten,
Gemeinkosten, Wagnis und Gewinn. Erschwerniszuschläge, sowie
Zuschläge für Überstunden, Nacht-, Sonntags- und Feiertagsarbeit
werden gesondert vergütet.
Der Nachweis ist tageweise zu führen und der Bauleitung bei
jedem Baustellentermin vorzulegen.

**2.1.1 Stundenlohnarbeiten Facharbeiter**
Für unvorhergesehene Arbeiten, die auf Anweisung der Bauleitung auszuführen sind, siehe allgemeine Textbeschreibung,
gelten folgende Verrechnungssätze
Menge: 5,000 h

**2.1.2 Stundenlohnarbeiten Helfer**
Für unvorhergesehene Arbeiten, die auf Anweisung der Bauleitung auszuführen sind, siehe allgemeine Textbeschreibung,
gelten folgende Verrechnungssätze
Menge: 5,000 h
